# Muster-Leistungsbeschreibung
Leistungsbeschreibung (GAEB 90, DA81)
Währung: EUR

## Remmers SL Floor Flex 03-1/03-2
Datum: 12.09.25

### Titel 00001 Positionen

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

*Hinweis*
Vorbemerkungen Industrieböden

Die folgende Musterleistungsbeschreibung ist für
die Verwendung in Industrie-, Lager und
Produktionshallen erarbeitet worden und bezieht
sich nicht auf Wohn- und Aufenthaltsräume.

Die angegebenen Verarbeitungshinweise, Werkzeuge
und Verbrauchsangaben können nur als Empfehlung,
die auf eine langjährige Applikationserfahrung
beruhen, angenommen werden und müssen ggfs. den
örtlichen Gegebenheiten angepasst werden.
Die Eignung dieses Systemes ist vom Auftraggeber
und Auftragnehmer vor Ort zu prüfen.

Bodenflächen unterliegen einem nutzungsbedingten
Verschleiß. Die Lebensdauer hängt dem entsprechend
im wesentlichen von der individuellen Nutzung ab.
Um den nutzungsbedingten Verschleiß zu reduzieren
und die Lebensdauer zu verlängern, sind
Bodenflächen einer Grund- und Unterhaltspflege zu
unterziehen. Weitere Hinweise entnehmen Sie bitte
den Remmers Reinigungs- und Pflegehinweisen für
Bodenbeschichtungssysteme.

Da die Viskosität von Beschichtungsstoffen
temperaturabhänig ist, ist die resultierende
Oberflächenstruktur der Strukturbeschichtung
stark abhängig von den Baustellenbedingungen sowie
der Verarbeitung und liegt somit außerhalb der
Produkthaftung.

*Hinweis*
Beschichtbarkeit von Gussasphalt

Die Beschichtbarkeit der Gussasphaltflächen
(Festigkeitsklassen AS-IC 10 oder AS-IC 15) ist im
Einzelfall zu prüfen. Generell sind nur innenliegende
Gussasphaltflächen beschichtbar, die keiner
thermischen Belastung durch z.B. direkter
Sonneneinstrahlung oder  große Fensterflächen,
ausgesetzt sind.

*Hinweis*
Anforderungen an den Untergrund

Die zu behandelnden Flächen müssen vor rückseitiger
Durchfeuchtung geschützt werden, der Untergrund muss
tragfähig und zur Beschichtung geeignet sein.
Haftungsbeeinträchtigende Rückstände müssen
entfernt werden.

**00001.0001 Baustelle einrichten einschließlich Geräte**
Baustelle einrichten, An- und Abfuhr
aller benötigten Materialien, Geräte und
Maschinen. Räumen der Baustelle und
Wiederherstellung aller benutzten
Flächen in den ursprünglichen Zustand
einschließlich notwendiger
Zwischenreinigung.
Einheit: h

**00001.0002 Abklebearbeiten**
Zum Schutz vor Verschmutzungen sind
Türen, Fenster, Fußleisten, Maschinenfundamente,
Regale, Einrichtungsgegenstände mit geeignetem
Klebeband und Folie zu schützen.
Einheit: h

**00001.0003 Untergrunduntersuchung von Gussaspaltestrichen**
Zur Untersuchung sind u. a. durchzuführen.

a) visuell, auf Verschmutzungen, Absandungen und Risse
b) Abklopfen auf Hohlstellen und Gefügelockerungen
c) Messen der Druck- und Haftzugfestigkeiten
d) Messen des Feuchtigkeitsgehaltes

Hinweis zur Beschichtung auf Gussasphalt:

Zur Beschichtung sind tragfähige, innenliegende Gussasphaltestriche  (AS IC 10-40)
geeignet. Bei Gussasphalten ist in jedem Fall
bezüglich der Beschichtbarkeit und des Be-
schichtungsaufbaus Rücksprache mit dem
Werk zu halten! Eine separate Grundierung ist
bei geeigneten Gussasphalten in der Regel
nicht erforderlich, so dass nach einer gründlichen
Reinigung der Fläche direkt beschichtet werden
kann.
Einheit: m2

**00001.0004 Vorbehandlung mit geeigneten Mitteln, vorzugsw. mittels Strahlen**
Untergrundvorbehandlung mit geeigneten
Mitteln, vorzugsweise mittels
Stahlkugelstrahlverfahren, zur Erzielung
eines tragfähigen, sauberen und
tragfähigen Untergrundes, frei von
haftungsmindernden Schichten.
Einheit: m2

**00001.0005 Entfernen von Hohlstellen - Senkrechter Einschnitt um Fehlstellen**
*** Bedarfsposition ohne GB
Markieren von Fehl- und Hohlstellen und
durch fachgerechten Begrenzungsschnitt/Einschnitt
begrenzen.
Anschließend alle zweifelhaft
erscheindenden Teil bis zum tragfähigen
Untergrund entfernen.

Abbruchreste restfrei entfernen und fachgerecht
entsorgen.
Einheit: m2

**00001.0006 Aufmörteln mit einem 2K EP Mörtel mit Sieblinie (1:10)**
*** Bedarfsposition ohne GB
Kunstharzgebundener Mörtel bestehend aus einem
2-K EP-Bindemittel und Quarzsandsieblinie im
Mischungsverhältnis bis 1:10 GT.

Farbton: transparent

Produktkenndaten -
Im Anlieferungszustand:
Komponente A, Komponente B. Mischung,
Viskosität (25 °C): 870 mPa s, 200 mPa s, 600 mPa s,
Dichte (20 °C) 1,12 g/cm³, 1,03 g/cm³, 1,10 g/cm³,

Im ausreagierten Zustand:
Druckfestigkeit ca. 40 N/mm² *
Biegezugfestigkeit ca. 10 N/mm² *
* Epoxidharzmörtel 1 : 10 mit Normsand

Schadstellentiefe:  bis 50 mm
Schadstellengröße: beliebig

In den Einheitspreis ist das Liefern und
Herstellen der 2-K EP-Haftbrücke mit
einzukalkulieren.

Verbrauch:
Verbrauch für die Grundierung:
mind. 0,30 kg/m²  Epoxy ST 100 <1160>
Verbrauch für den Mörtel je mm Schichtdicke:
mind. 0,20 kg/m²  Epoxy ST 100 <1160>
ca. 2,00 kg/(m²+mm)  Selectmix 0/10 <6750>
Einheit: m2

**00001.0007 Grundierung und Ausgleichsschicht mit einem 2K PUR Bindemittel (GA)**
Liefern und Herstellen einer Beschichtung auf den
vorbereiteten Flächen mit einer Grundierspachtelung
auf Basis einer lösemittelfreien, zähharten 2-K
PUR-Bindemittels und einem feinkörnigen Füllstoff aus
Quarzsand für mittelschwere Belastung.

gewählte Produkte:
Remmers PUR Uni Color New
Remmers Selectmix 01/03

Farbton: nach Wahl des AG

Systembestandteil in TÜV PROFICERT-product Interior
zertifizierten Systemen (707106482-4)

Eigenschaften
¦ Zähharte Beschichtung
¦ Statisch rissüberbrückend
¦ Mechanisch belastbar
¦ Chemisch belastbar
¦ Befahrbar mit Handhubwagen und Flurförderfahrzeugen
¦ Im ausreagierten Zustand physiologisch unbedenklich

Produktkennwerte -
Im Anlieferungszustand:
Komponente A, Komponente B, Mischung,
Viskosität (25 °C): 4400 mPa s, 70 mPa s, 1700 mPa s,
Dichte (20 °C): 1,5 g/cm³, 1,2 g/cm³, 1,4 g/cm³,

Im ausreagierten Zustand:
Shore D nach 28 Tagen 65
Rissüberbrückungsklasse A 3 (> 0,5 mm)

Verbrauch:
Grundierung:
ca. 0,50 kg/m² PUR Uni Color <6800-6805>
(Farbton nach Wahl des Auftraggebers)
Rautiefenausgleich
Grundierung:
ca. 1,20 kg/m² PUR Uni Color <6800-6805>
(Farbton nach Wahl des Auftraggebers)
anteilig ca. 0,40 kg/m² Remmers Selectmix 01/03 <4405>
Einheit: m2

**00001.0008 Beschichtung mit PUR Uni Colorca. 1mm**
Liefern und Herstellen einer Beschichtung auf den
vorbereiteten Flächen mit einem lösemittelfreien,
zähharten 2-K PUR-Bindemittel für mittlere
Belastung.

gewähltes Produkt oder gleichwertig:
Remmers PUR Uni Color

Farbton: nach Wahl des AG

Systembestandteil in TÜV PROFICERT-product Interior
zertifizierten Systemen (707106482-4)

Eigenschaften
¦ Zähharte Beschichtung
¦ Statisch rissüberbrückend
¦ Mechanisch belastbar
¦ Chemisch belastbar
¦ Befahrbar mit Handhubwagen und Flurförderfahrzeugen
¦ Im ausreagierten Zustand physiologisch unbedenklich

Produktkenndaten:
Im Anlieferungszustand -
Komponente A, Komponente B, Mischung,
Viskosität (25 °C): 4400 mPa s, 70 mPa s, 1700 mPa s,
Dichte (20 °C): 1,5 g/cm³, 1,2 g/cm³, 1,4 g/cm³,

Im ausreagierten Zustand
Shore D nach 28 Tagen 65

Die genannten Werte stellen typische
Produkteigenschaften dar und sind nicht als
verbindliche Produktspezifikationen zu verstehen.

Verbrauch:
Verbrauch: ca. 1,45 kg/m² je mm Schichtdicke
mind. 2,0 kg/m² PUR Uni Color
(Farbton nach Wahl des Auftraggebers) <6800, 6802-6806>
Einheit: m2

**00001.0009 Gefüllte Beschichtung PUR Uni Color / QS 01/03 MV 1:0,3**
*** Wahlposition ZZ 000.1
Liefern und Herstellen einer Beschichtung auf den
vorbereiteten Flächen mit einer Verlaufsbeschichtung
auf Basis einer lösemittelfreien, zähharten 2-K
PUR-Bindemittels und einem feinkörnigen Füllstoff aus
Quarzsand für mittlere Belastung.

gewählte Produkte:
Remmers PUR Uni Color New / Remmers Selectmix 01/03
Bindemittel-Füllstoffverhältnis 1:0,3 nach
Gew.-Teilen

Farbton: nach Wahl des AG

Eigenschaften:
- Statisch rissüberbrückend
- Mechanisch u. chemisch belastbar
- Im ausreagierten Zustand physiologisch unbedenklich

Produktkenndaten:
Im Anlieferungszustand -
Komponente A, Komponente B, Mischung,
Viskosität (25 °C): 4400 mPa s, 70 mPa s, 1700 mPa s,
Dichte (20 °C): 1,5 g/cm³, 1,2 g/cm³, 1,4 g/cm³,

Im ausreagierten Zustand
Shore D nach 28 Tagen 65

Die genannten Werte stellen typische
Produkteigenschaften dar und sind nicht als
verbindliche Produktspezifikationen zu verstehen.

Verbrauch:
mind. 1,20-1,50 kg/m² PUR Uni Color
<6800-6805>(Farbton nach Wahl des Auftraggebers)
anteilig bis ca. 0,50 kg/m² Remmers Quarzsand 01/03
<4405>
Einheit: m2

**00001.0010 Versiegelung mit PUR Color Top M 2K**
Liefern und Herstellen pigmentierten
Versiegelung der beschichteten Flächen mit einem
pigmentierten, uv-stabilen, lösemittelfreien 2-K PUR-
Bindemittel, Oberfläche seidenmatt.

Gewähltes Produkt oder gleichwertig:
Remmers PUR Color Top M 2K

Produktkenndaten:
Komp.  A  B
  Mix
Dichte (20 °C)  1,37 g/cm³  0,9 g/cm³
 1,3 g/cm³
Viskosität (25 °C)  1250 mPa s  10 mPa s  400
mPa s

Die genannten Werte stellen typische
Produkteigenschaften dar und sind nicht als
verbindliche Produktspezifikationen zu verstehen.

Das Material wird mittels geeignetem kurzfloorigen
Farbroller gleichmäßig aufgebracht und
anschließend innerhalb von 15 min. mit einem
geeignetem, kurzfloorigen, trockenen Farbroller in
einer Richtung nachgerollt.

Hinweis:
Zur Vermeidung von Glanzgradunterschieden sind
die verwendeteten Rollen nach spätestens 30 min.
gegen Neue auszutauschen. Dieses gilt es in der
Werkzeugbedarfsplanung zu berücksichtigen.

Verbrauch:
optional:
anteilige Zugabe Remmers ADD 150 <6660>
zur Herstellung rutschhemmender Eigenschaften
Verbrauch:
ca. 0,13 kg/m² Remmers PUR Color Top M 2K <6643>
Einheit: m2

**00001.0011 Einblasen von Struktur-/Mattierungsmittel**
*** Wahlposition ZZ 000.2
Einblasen eines Struktur-/Mattierungsmittels
(Glimmer) zur Erzielung einer Rutschhemmung.

gewähltes Produkt oder gleichwertig:
Remmers Glimmer GHL 3/0

Anwendungsbereich:
Gezielte Einstreuung für Remmers-Bodenbeschichtungen
Eigenschaften:
- Oberflächen strukturierend
Produktkenndaten:
Korndichte 0,15 - 0,25 g/cm³
Körnung bis ca. 3 mm
Form Plättchenförmig
Anwendungsbeispiele Einstreumaterial
Zur gezielten Einstreuung gleichmäßig in die
geeignete, noch frische Remmers-Beschichtung
einstreuen.
Hinweis: Bei AS/ESD Systemen Deckungsgrad max. 30 %.
Verbrauch 0,01 - 0,05 kg/m²

Die genannten Werte stellen typische
Produkteigenschaften dar und sind nicht als
verbindliche Produktspezifikationen zu verstehen.

Verbrauch:
ca. bzw. bis zu 0,05 kg/m² Remmers Glimmer GHL 3/0
<6742>
Einheit: m2
